# Barra de ducha serie Tau de Genebre (caja) - De Genebre

- Propiedad del archivo: CONSTRUNARIO
- Formato: FIEBDC-3/2012
- Programa: Construnario Versión 3.51
- Fecha de los precios: 27/11/2024
- Divisa: EUR

**GEN_163645** u Barra de ducha serie Tau de Genebre (caja) - De Genebre
Precio: 55.10
Barra de ducha serie Tau de Genebre (caja) 1) Soportes de barra y ducha realizados en ABS. 2) Barra fabricada en acero inoxidable. 3) Cromado según EN 248. 4) Soporte deslizante giratorio 360º. 5) Soporte de ducha orientable360º. 6) Dotado de tornillos de acero inoxidable y tacos de Nylon para fijación. Barra de ducha serie Tau Código EAN: 8428381586197
