# Barra de ducha redonda de Genebre. Oro cepillado - De Genebre

- Propiedad del archivo: CONSTRUNARIO
- Formato: FIEBDC-3/2012
- Programa: Construnario Versión 3.51
- Fecha de los precios: 27/11/2024
- Divisa: EUR

**GEN_163651** u Barra de ducha redonda de Genebre. Oro cepillado - De Genebre
Precio: 108.72
Barra de ducha redonda de Genebre. Oro cepillado 1) Soportes de barra y ducha realizados en ABS. 2) Barra fabricada en acero inoxidable. 3) Acabado Brushed PVD Gold. 4) Soporte deslizante giratorio 360º. 5) Dotado de tornillos de acero inoxidable y tacos de Nylon para fijación. Barra de ducha fabricado en ABS y barra en acero inoxidable, acabado Brushed PVD Gold de alta calidad. Soporte deslizante giratorio 360º. Dotado de tornillos de acero inoxidable y tacos de Nylon para fijación. Genebre te ofrece una larga lista de accesorios y complementos funcionales y decorativos ideales para combinar con nuestros modelos de grifería y dar un toque personal a cada baño. Código EAN: 8434055056378
