# Tubo alargo vertical sifón de Genebre. 1 1/4" Oro - De Genebre

- Propiedad del archivo: CONSTRUNARIO
- Formato: FIEBDC-3/2012
- Programa: Construnario Versión 3.51
- Fecha de los precios: 27/11/2024
- Divisa: EUR

**GEN_164851** u Tubo alargo vertical sifón de Genebre. 1 1/4" Oro - De Genebre
Precio: 25.67
Tubo alargo vertical sifón de Genebre. 1 1/4" Oro 1) Cuerpo y placa realizados en latón según UNE-EN 1982. 2) Acabado brushed PVD gold de alta calidad. Tubo prolongador vertical de sifón diseñado para solucionar problemas en el montaje, ganando distancia en altura para instalaciones que sea necesario. Accesorio para tubo 1 ¼” fabricado en latón CW617N acabado brushed PVD gold de alta calidad. Código EAN: 8434055056392
