# Tubo alargo vertical sifón de Genebre. 1 1/4" Metal cepillado - De Genebre

- Propiedad del archivo: CONSTRUNARIO
- Formato: FIEBDC-3/2012
- Programa: Construnario Versión 3.51
- Fecha de los precios: 27/11/2024
- Divisa: EUR

**GEN_164852** u Tubo alargo vertical sifón de Genebre. 1 1/4" Metal cepillado - De Genebre
Precio: 24.45
Tubo alargo vertical sifón de Genebre. 1 1/4" Metal cepillado 1) Cuerpo y placa realizados en latón según UNE-EN 1982. 2) Acabado brushed metal de alta calidad. Tubo prolongador vertical de sifón diseñado para solucionar problemas en el montaje, ganando distancia en altura para instalaciones que sea necesario. Accesorio para tubo 1 ¼” fabricado en latón CW617N acabado brushed metal de alta calidad. Código EAN: 8434055056408
