# Soporte de ducha orientable cuadrado de Genebre. Con toma 1/2" - De Genebre

- Propiedad del archivo: CONSTRUNARIO
- Formato: FIEBDC-3/2012
- Programa: Construnario Versión 3.51
- Fecha de los precios: 27/11/2024
- Divisa: EUR

**GEN_164904** u Soporte de ducha orientable cuadrado de Genebre. Con toma 1/2" - De Genebre
Precio: 63.67
Soporte de ducha orientable cuadrado de Genebre. Con toma 1/2" 1) Realizado en Latón. 2) Cromado según EN 248. 3) Soporte giratorio 360°. 4) Dotado con salida G ½” para mango de ducha Soporte de ducha orientable cuadrado
