# Tubo alargo horizontal sifón de Genebre. 1 1/4" Oro - De Genebre

- Propiedad del archivo: CONSTRUNARIO
- Formato: FIEBDC-3/2012
- Programa: Construnario Versión 3.51
- Fecha de los precios: 27/11/2024
- Divisa: EUR

**GEN_165051** u Tubo alargo horizontal sifón de Genebre. 1 1/4" Oro - De Genebre
Precio: 31.18
Tubo alargo horizontal sifón de Genebre. 1 1/4" Oro 1) Cuerpo y placa realizados en latón según UNE-EN 1982. 2) Acabado oro cepillado de alta calidad. Tubo prolongador horizontal de sifón diseñado para solucionar problemas en el montaje, ganando distancia en profundidad para instalaciones que sea necesario. Accesorio para tubo 1 ¼” fabricado en latón CW617N Código EAN: 8434055056439
