# Caño pared baño, serie Kenjo de Genebre. Negro - De Genebre

- Propiedad del archivo: CONSTRUNARIO
- Formato: FIEBDC-3/2012
- Programa: Construnario Versión 3.51
- Fecha de los precios: 27/11/2024
- Divisa: EUR

**GEN_167441** u Caño pared baño, serie Kenjo de Genebre. Negro - De Genebre
Precio: 85.44
Caño pared baño, serie Kenjo de Genebre. Negro 1) Cuerpo y cobertor realizado en latón según UNE-EN 1982. 2) Acabado negro mate. 3) Conexión estándar G ½”. 4) Temperatura máxima: 80°C. 5) Temp. máxima recomendada: 65°C. 6) Presión máxima: 10 bar. 7) Presión mínima: 0,5 bar. 8) Presión recomendada: 1 - 3 bar. Caño mural baño cuadrado acabado negro mate de alta calidad. Cuerpo y cobertor fabricados en latón CW617N. Dotado de conexiones estándar G ½”. Genebre te ofrece una larga lista de accesorios y complementos funcionales y decorativos ideales para combinar con nuestros modelos de grifería y dar un toque personal a cada baño. Código EAN: 8434055056521
