# Rociador ducha con brazo de Genebre - De Genebre

- Propiedad del archivo: CONSTRUNARIO
- Formato: FIEBDC-3/2012
- Programa: Construnario Versión 3.51
- Fecha de los precios: 27/11/2024
- Divisa: EUR

**GEN_16984500** u Rociador ducha con brazo de Genebre - De Genebre
Precio: 33.67
Rociador ducha con brazo de Genebre 1) Realizado en latón cromado. 2) Cromado según EN 248. 3) Rociador orientable. 4) Caudal ajustable. 5) Temperatura máxima uso: 85 °C. 6) Temp. máx. recomendada: 65 °C. 7) Presión máxima uso: 5 bar. 8) Presión mínima uso: 0,5 bar. 9) Presión recomendada: 1-3 bar Rociador ducha con brazo Código EAN: 8428381500148
