# Caño de llenado giratorio profesional de Genebre. Caño en latón CW617N - De Genebre

- Propiedad del archivo: CONSTRUNARIO
- Formato: FIEBDC-3/2012
- Programa: Construnario Versión 3.51
- Fecha de los precios: 27/11/2024
- Divisa: EUR

**GEN1719C04** u Caño de llenado giratorio profesional de Genebre. Caño en latón CW617N - De Genebre
Precio: 67.89
Caño de llenado giratorio profesional de Genebre. Caño en latón CW617N 1) Cromados según EN 248 2) Aireador plástico antical. 3) Temperatura máxima: 85 °C. 4) Temp. máx. recomendada: 65 °C. 5) Presión máxima: 10 bar. 6) Presión mínima: 0,5 bar. 7) Presión recomendada: 1 - 3 bar. Caño de llenado giratorio profesional para instalar sobre la encimera. Caño en latón CW617N cromados según EN 248. Aireador plástico antical
