# Conjunto ducha de emergencia y lava-ojos de Genebre - De Genebre

- Propiedad del archivo: CONSTRUNARIO
- Formato: FIEBDC-3/2012
- Programa: Construnario Versión 3.51
- Fecha de los precios: 27/11/2024
- Divisa: EUR

**GEN_172106** u Conjunto ducha de emergencia y lava-ojos de Genebre - De Genebre
Precio: 1461.00
Conjunto ducha de emergencia y lava-ojos de Genebre 1. Columna de ducha de emergencia con lavaojos de apertura manual y mediante pedal 2. Rociador anti-cal en latón cromado 3. Descarga automática de 120 l/min a 1 bar 4. Lavaojos de emergencia con recogedor en ABS de alta resistencia 5. Acabado pintura epoxi amarilla emergencia 6. Dos rociadores de agua aireada a baja presión 7. Reductor de caudal automático para obtener un suministro constante de 11 l/min con presiones entre 1 y 9 bar Conjunto columna ducha de emergencia y lavaojos con apertura manual y pedal para la industria. Código EAN: 8434055620425
