# Flexo EPDM 150 cm de Genebre - De Genebre

- Propiedad del archivo: CONSTRUNARIO
- Formato: FIEBDC-3/2012
- Programa: Construnario Versión 3.51
- Fecha de los precios: 27/11/2024
- Divisa: EUR

**GEN_172804** u Flexo EPDM 150 cm de Genebre - De Genebre
Precio: 50.72
Flexo profesional de acero inoxidable con funda plástica para facilitar la limpieza. Tuercas giratorias en latón CW617N, cromadas según EN 248. Longitud 1,5 m. Código EAN: 8434055001378
