# Flexo PEX 150 cm de Genebre - De Genebre

- Propiedad del archivo: CONSTRUNARIO
- Formato: FIEBDC-3/2012
- Programa: Construnario Versión 3.51
- Fecha de los precios: 27/11/2024
- Divisa: EUR

**GEN_1728F04** u Flexo PEX 150 cm de Genebre - De Genebre
Precio: 34.51
Flexo PEX 150 cm de Genebre 1) Tuercas realizadas en Latón CW617N. 2) Cromado según EN 248. 3) Malla interior reforzada. 4) Recubierto con PVC para fácil mantenimiento. 5) Temperatura máxima: 85 °C 6) Temp. máx. recomendada: 65 °C. 7) Presión máxima: 10 bar. 8) Presión mínima: 0,5 bar. 9) Presión recomendada: 1 - 3 bar. Flexo de alta resistencia a la presión, con tubo interior EPDM, malla interior de acero inoxidable y funda plástica para facilitar la limpieza. Doble grapaje en acero inoxidable AISI 304 y tuercas giratorias fabricadas en latón cromado CW617N, cromadas según EN 248. Longitud 150 cm. Código EAN: 8434055009886
