# Flexo PEX de Genebre. 75 cm - De Genebre

- Propiedad del archivo: CONSTRUNARIO
- Formato: FIEBDC-3/2012
- Programa: Construnario Versión 3.51
- Fecha de los precios: 27/11/2024
- Divisa: EUR

**GEN_1733F04** u Flexo PEX de Genebre. 75 cm - De Genebre
Precio: 28.16
Flexo de alta resistencia a la presión, con tubo interior EPDM, malla interior de acero inoxidable y funda plástica para facilitar la limpieza. Doble grapaje en acero inoxidable AISI 304 y tuercas giratorias fabricadas en latón cromado CW617N, cromadas según EN 248. Longitud 75 cm. Código EAN: 8434055009855
