# Secamanos "GE-TRONIC" 110V de Genebre - De Genebre

- Propiedad del archivo: CONSTRUNARIO
- Formato: FIEBDC-3/2012
- Programa: Construnario Versión 3.51
- Fecha de los precios: 27/11/2024
- Divisa: EUR

**GEN_1784110V** u Secamanos "GE-TRONIC" 110V de Genebre - De Genebre
Precio: 237.51
Secamanos "GE-TRONIC" 110V de Genebre 1) Control por infrarrojos 2) Carcasa en aleación de duro aluminio 3) Diseño con belleza estética 4) Puede ser utilizado en lugares públicos como hoteles, restaurantes y domicilios particulares Voltaje: 220/240 V AC. Frecuencia 50 Hz. Corriente: 7 A. Potencia 1500 W. Dimensiones de embalaje: 290 x 290 x 230 mm.
