# Secador de cabello con soporte 110V de Genebre - De Genebre

- Propiedad del archivo: CONSTRUNARIO
- Formato: FIEBDC-3/2012
- Programa: Construnario Versión 3.51
- Fecha de los precios: 27/11/2024
- Divisa: EUR

**GEN_1786110V** u Secador de cabello con soporte 110V de Genebre - De Genebre
Precio: 51.98
Secador de cabello con soporte 110V de Genebre Voltaje/Frecuencia: 220-240 V 50/60 Hz Potencia total: 1200 W Potencia de la resistencia: 1160 W Potencia motor: 40 W Tipo de motor: corriente continua Velocidad de rotor: 10000 r.p.m. Aislamiento eléctrico: Clase II Índice de protección: IPX1 Termostato sobrecalentamiento resistencia. (Rearme automático) Voltaje: 220/240V AC. Frecuencia: 50 Hz. Corriente: 4,6 A. Potencia: 1.350 W. Dimensiones de embalaje: 170 x 90 x 200 mm. Protección eléctrica: IP x 4. Código EAN: 8428381503484
