# Soporte de ducha cilindrico con toma 1/2" de Genebre. Oro cepillado - De Genebre

- Propiedad del archivo: CONSTRUNARIO
- Formato: FIEBDC-3/2012
- Programa: Construnario Versión 3.51
- Fecha de los precios: 27/11/2024
- Divisa: EUR

**GEN_194651** u Soporte de ducha cilindrico con toma 1/2" de Genebre. Oro cepillado - De Genebre
Precio: 35.69
Soporte de ducha cilindrico con toma 1/2" de Genebre. Oro cepillado 1) Soporte y cobertor en latón según UNEEN 1982. 2) Acabado Brushed PVD Gold. 3) Conexiones estándar G ½” 4) Temperatura máxima: 80 °C. 5) Temp. máx. recomendada: 65 °C. 6) Presión máxima: 10 bar. 7) Presión mínima: 0,5 bar. 8) Presión recomendada: 1 - 3 bar. Soporte de ducha cilíndrico con toma fabricado en latón CW617N acabado Brushed PVD Gold. Conexión estándar G1/2”. Genebre te ofrece una larga lista de accesorios y complementos funcionales y decorativos ideales para combinar con nuestros modelos de grifería y dar un toque personal a cada baño. Código EAN: 8434055056569
