# Válvula de control con esfera “V”, 3 piezas serie 2025V de Genebre. V60 4'' - De Genebre

- Propiedad del archivo: CONSTRUNARIO
- Formato: FIEBDC-3/2012
- Programa: Construnario Versión 3.51
- Fecha de los precios: 27/11/2024
- Divisa: EUR

**GEN_2025V6012** u Válvula de control con esfera “V”, 3 piezas serie 2025V de Genebre. V60 4'' - De Genebre
Precio: 1370.38
Válvula de control con esfera “V”, 3 piezas serie 2025V de Genebre. V60 4'' Configuración de esfera en “V”: 30º - 60º - 90º Instalación: ver flecha de sentido de flujo Const.: acero inox. CF8M (316) microfusión rosca gas ISO 7-1 (EN 10226-1). Juntas y asientos PTFE + 15% FV tórica eje: vitón. PN 63. Temp. -25ºC + 180ºC. Montaje directo s/ISO 5211 con sistema de bloqueo. Solicitar ángulo necesario 30º, 60º o 90º; ver extensión XX en cuadro. Código EAN: 8434055014880
