# Válvula esfera 3 vías paso reducido tipo L rosca NPT de Genebre. 3/8'' - De Genebre

- Propiedad del archivo: CONSTRUNARIO
- Formato: FIEBDC-3/2012
- Programa: Construnario Versión 3.51
- Fecha de los precios: 27/11/2024
- Divisa: EUR

**GEN_2040N03** u Válvula esfera 3 vías paso reducido tipo L rosca NPT de Genebre. 3/8'' - De Genebre
Precio: 72.11
Válvula esfera 3 vías paso reducido tipo L rosca NPT de Genebre. 3/8'' 1. Válvula esfera tres vías paso reducido. 2. Configuración de Esfera en “L”. 3. Extremos roscados según ASME B1.20.1 NPT. 4. Construcción en acero inox. 1.4408 (CF8M). 5. Cuatro Asientos PTFE + 15 % Fibra de Vidrio (otros materiales consultar). 6. Juntas del eje PTFE. 7. Tórica en el eje de FKM (Viton). 8. Dispositivo Anti-estático (Esfera-eje-cuerpo). 9. Sistema de bloqueo. 10. Montaje actuador directo s/ ISO 5211. 11. Eje inexpulsable. 12. Presión de trabajo máxima 63 bar. 13. Temperatura de trabajo –25 ºC + 180 ºC Const.: AISI 316 - Cuatro asientos PTFE+FV juntas cuerpo y eje: PTFE tórica eje: Vitón. Extremos: Rosca NPT. PN 63. Temp. -25ºC +180ºC. Montaje directo S/ISO 5211. Mando manual por palanca con sistema de bloqueo. Código EAN: 8428381261179
