# Válvula mariposa tipo wafer de Genebre. PN-10/16. ANSI 150 lbs. 8'' - De Genebre

- Propiedad del archivo: CONSTRUNARIO
- Formato: FIEBDC-3/2012
- Programa: Construnario Versión 3.51
- Fecha de los precios: 27/11/2024
- Divisa: EUR

**GEN_2109B16** u Válvula mariposa tipo wafer de Genebre. PN-10/16. ANSI 150 lbs. 8'' - De Genebre
Precio: 298.60
Válvula mariposa tipo wafer de Genebre. PN-10/16. ANSI 150 lbs. 8'' 1. Válvula de mariposa tipo wafer. 2. Cuerpo de fundición EN-GJL-200 (GG-20) para montaje entre bridas ANSI 150 y EN 1092 PN 10/16. 3. Elastómero de NBR. 4. Disco de acero inoxidable 1.4408 (CF8M). 5. Brida montaje actuadores según ISO 5211. 6. Longitud entre caras según UNE EN 558-1 Serie 20 (DIN 3202 K1). 7. Recubrimiento con pintura Epoxi. 8. Temperatura de trabajo -20ºC +110 ºC. 9. Máxima presión de trabajo: 16 bar (medidas 2” a 12”) 10 bar (medidas 14” a 24”) Cuerpo hierro fundido + epoxy disco acero inox. AISI 316. Elastómero en NBR. Tóricas eje NBR. Temp. máx. 110ºC. Brida montaje actuadores S/ISO 5211. Palanca hasta 10” reductor manual a partir de 12”. Código EAN: 8428381218586
