# Mirillas de turbulencia doble cristal PYREX bridas DIN, serie 2250P de Genebre. 2'' - De Genebre

- Propiedad del archivo: CONSTRUNARIO
- Formato: FIEBDC-3/2012
- Programa: Construnario Versión 3.51
- Fecha de los precios: 27/11/2024
- Divisa: EUR

**GEN_2250P09** u Mirillas de turbulencia doble cristal PYREX bridas DIN, serie 2250P de Genebre. 2'' - De Genebre
Precio: 843.91
Mirillas de turbulencia doble cristal PYREX bridas DIN, serie 2250P de Genebre. 2'' 1. Mirilla de Turbulencia. 2. Extremos bridados según EN 1092-1 PN 16. 3. Longitud entre caras según EN 558 serie 1 (DIN 3202 F1). 4. Construcción en Acero Inox. 1.4408 (CF8M). 5. Presión de trabajo máxima 16 bar. 6. Cristal Borosilicato (DIN 7080). 7. Máxima temperatura de trabajo: 280 ºC. Construcción: cuerpo inox. AISI 316. Extremos bridas DIN PN 16. Cristal: “pyrex”. Presión máx. de trabajo: 16 BAR. Temp. máx. de trabajo: 280ºC. Código EAN: 8434055031993
