# Válvula reductora de presión NPT, referencia 2274N 06 de Genebre. 1'' - De Genebre

- Propiedad del archivo: CONSTRUNARIO
- Formato: FIEBDC-3/2012
- Programa: Construnario Versión 3.51
- Fecha de los precios: 27/11/2024
- Divisa: EUR

**GEN2274N06** u Válvula reductora de presión NPT, referencia 2274N 06 de Genebre. 1'' - De Genebre
Precio: 1694.30
1. Válvula reductora de presión pilotada para aplicaciones de vapor o aire comprimido. 2. Extremos roscados según ASME B1.20.1 NPT. 3. Cuerpo en acero al carbono 1.0619 (WCB). 4. Presión máxima admisible 25 bar. 5. Presión máxima de trabajo aguas arriba para vapor saturado 17 bar. 6. Campo de regulación presión aguas abajo de 0.5 a 12 bar (un solo muelle). 7. Presión diferencial máxima 17 bar. 8. Temperatura de trabajo: 0ºC / 260ºC.
