# Purgador de boya cerrada para vapor serie 2286A de Genebre. 1'' DP 10 - De Genebre

- Propiedad del archivo: CONSTRUNARIO
- Formato: FIEBDC-3/2012
- Programa: Construnario Versión 3.51
- Fecha de los precios: 27/11/2024
- Divisa: EUR

**GEN_2286A06100** u Purgador de boya cerrada para vapor serie 2286A de Genebre. 1'' DP 10 - De Genebre
Precio: 352.47
Purgador de boya cerrada para vapor serie 2286A de Genebre. 1'' DP 10 1. Trampa de vapor en acero al carbono1.0619 (WCB). 2. Partes internas en acero inoxidable. 3. Eliminador termostático de aire interno. 4. Alta durabilidad y fácil mantenimiento. 5. Aplicación: Drenaje de Líneas de Vapor 6. Extremos bridados según ANSI B 16.5 Clase 150. Extremos bridados según ASME B-16.5 S-150. Construcción: Acero al Carbono 1.0619 (WCB). Partes internas en acero inoxidable. Eliminador termostático de aire interno. Instalación horizontal. Máxima presión de trabajo PN19. Presión diferencial máxima: 4,5 bar (045) o 10 bar (100). Temperatura máxima de trabajo 250ºC.
