# Purgador termostático con filtro incorporado. 1'' NPT - De Genebre

- Propiedad del archivo: CONSTRUNARIO
- Formato: FIEBDC-3/2012
- Programa: Construnario Versión 3.51
- Fecha de los precios: 27/11/2024
- Divisa: EUR

**GEN_2294N06** u Purgador termostático con filtro incorporado. 1'' NPT - De Genebre
Precio: 130.58
Purgador termostático con filtro incorporado. 1'' NPT 1. Purgador termostático en acero al carbono. 2. Diseño Compacto. 3. Filtro incorporado. 4. Alta durabilidad y fácil mantenimiento. 5. Excelente eliminación de aire 6. Aplicación: Drenaje de Líneas de Vapor 7. Extremos roscados según ASME B1.20.1 NPT PN40. Const.: acero carbono ASTM A105. Tamiz: AISI 304. Extremos: rosca gas ISO 228-1. También disponible con rosca NPT. PMO: 38 bar. TMO: 300ºC.
