# Pozo SANECOR DN 600 sin base/colectores hasta DN 315 H= 1,25 m

- Propiedad del archivo: CONSTRUNARIO
- Formato: FIEBDC-3/2012
- Programa: Construnario Versión 3.51
- Fecha de los precios: 13/12/2024
- Divisa: EUR

| Código | Ud | Descripción | Precio |
|---|---|---|---|
| MLC_2141753 | m | Pozo SANECOR DN 600 sin base/colectores hasta DN 315 H= 1,25 m | 124.51 |
