# Tubería TR6® PVC Orientado DN90 PN6 Riego

- Propiedad del archivo: CONSTRUNARIO
- Formato: FIEBDC-3/2012
- Programa: Construnario Versión 3.51
- Fecha de los precios: 13/12/2024
- Divisa: EUR
- Código: molecor-tecn (16/12/2024)

**PTR609006I** u Tubería TR6® PVC Orientado DN90 PN6 Riego
Tubería TR6® de PVC orientado. Coeficiente global de servicio 1,6 de 90 mm de diámetro nominal, unión por junta elástica, para una presión de trabajo de 6 bar, de longitud total 6 m, colocada en zanja sobre cama de arena de río, relleno lateral y superior hasta 30 cm por encima de la generatriz, c/p.p de medios auxiliares, sin incluir excavación y posterior relleno de la zanja, colocada S/NFE-IFA-11.

| Código | Ud | Descripción | Rendimiento | Precio | Importe |
|---|---|---|---|---|---|
| TR609006I | m | Tubería TR6® PVC Orientado DN90 PN6 Riego (material) | 1.000 | 4.38 | 4.38 |
| MTCArenaR06 | m3 | Arena de río 0/6 mm (material) | 0.110 | 19.24 | 2.12 |
| MTCLubricante | kg | Lubricante (material) | 0.004 | 5.74 | 0.02 |
| MOC064 | h | Oficial 1ª fontanero (mano de obra) | 0.070 | 20.91 | 1.46 |
| MOC065 | h | Ayudante fontanero (mano de obra) | 0.025 | 19.05 | 0.48 |
|  |  | Costes directos |  |  | 8.46 |
