# Tubería TR6® PVC Orientado DN200 PN6 Riego

- Propiedad del archivo: CONSTRUNARIO
- Formato: FIEBDC-3/2012
- Programa: Construnario Versión 3.51
- Fecha de los precios: 13/12/2024
- Divisa: EUR

| Código | Ud | Descripción | Precio |
|---|---|---|---|
| TR620006I | m | Tubería TR6® PVC Orientado DN200 PN6 Riego | 14.54 |
