# Bomba dosificadora eléctrica Dostec 130/300W cilindro PP Memb.PTFE Caud.50-32 l/h Presión 15bar

- Propiedad del archivo: CONSTRUNARIO
- Formato: FIEBDC-3/2012
- Programa: Construnario Versión 3.50
- Fecha de los precios: 15/10/2013
- Divisa: EUR

**60-DD41-D69-L1** u Bomba dosificadora eléctrica Dostec 130/300W cilindro PP Memb.PTFE Caud.50-32 l/h Presión 15bar
Bomba dosificadora eléctrica Dostec 130/300W cilindro PP Memb.PTFE Caud.50-32 15bar Motor 12/24VCC 130/300W.
