# Kit motor ATEX categoría II 2G EEx-e II T3 IP55 370w (1/2cv) T71 3ph

- Propiedad del archivo: CONSTRUNARIO
- Formato: FIEBDC-3/2012
- Programa: Construnario Versión 3.50
- Fecha de los precios: 15/10/2013
- Divisa: EUR

| Código | Ud | Descripción |
|---|---|---|
| 60-065-ITC | u | Kit motor ATEX categoría II 2G EEx-e II T3 IP55 370w (1/2cv) T71 3ph |
