# Kit motor ATEX categoría KIT Motor antideflagrante II 2G EEx-e II T3 IP55 (1cv) T80 3ph

- Propiedad del archivo: CONSTRUNARIO
- Formato: FIEBDC-3/2012
- Programa: Construnario Versión 3.50
- Fecha de los precios: 15/10/2013
- Divisa: EUR

**71-065-ITC** u Kit motor ATEX categoría KIT Motor antideflagrante II 2G EEx-e II T3 IP55 (1cv) T80 3ph
Kit motor ATEX categoría II 2G EEx-e II T3 IP55 370w (1/2cv) T71 3ph
