# Kit válvula 3/4 aspiración muelle inox

- Propiedad del archivo: CONSTRUNARIO
- Formato: FIEBDC-3/2012
- Programa: Construnario Versión 3.50
- Fecha de los precios: 15/10/2013
- Divisa: EUR

| Código | Ud | Descripción |
|---|---|---|
| 62-IM-AM | u | Kit válvula 3/4 aspiración muelle inox. |
