# Kit bola Ø22 Borosilicato (válvula 1" 1/4)

- Propiedad del archivo: CONSTRUNARIO
- Formato: FIEBDC-3/2012
- Programa: Construnario Versión 3.50
- Fecha de los precios: 15/10/2013
- Divisa: EUR

| Código | Ud | Descripción |
|---|---|---|
| 61-B22B | u | Kit bola Ø22 Borosilicato (válvula 1" 1/4) |
