# Agitador turbina motor trifásico 370W 1400rpm Eje 1300m Agitación Ø1, 5

- Propiedad del archivo: CONSTRUNARIO
- Formato: FIEBDC-3/2012
- Programa: Construnario Versión 3.50
- Fecha de los precios: 15/10/2013
- Divisa: EUR

**70-AB-B1300-T13P** u Agitador turbina motor trifásico 370W 1400rpm Eje 1300m Agitación Ø1, 5
Agitador turbina motor trifásico 370W 1400rpm Eje 1300m Agitación Ø1,5
