# Agitador turbina estanco PE motor 12VCC 300W 1500rpm Eje 1300m Agitación Ø1, 3

- Propiedad del archivo: CONSTRUNARIO
- Formato: FIEBDC-3/2012
- Programa: Construnario Versión 3.50
- Fecha de los precios: 15/10/2013
- Divisa: EUR

**70-EB-B1300-T11E** u Agitador turbina estanco PE motor 12VCC 300W 1500rpm Eje 1300m Agitación Ø1, 3
Agitador turbina estanco PE motor 12VCC 300W 1500rpm Eje 1300m Agitación Ø1,3
