# Panel WTRPro PIQ de 1000x670 mm fabricado en PPI

- Propiedad del archivo: CONSTRUNARIO
- Formato: FIEBDC-3/2012
- Programa: Construnario Versión 3.50
- Fecha de los precios: 15/10/2013
- Divisa: EUR

**44-030-ITC** u Panel WTRPro PIQ de 1000x670 mm fabricado en PPI
Panel WTRPro PIQ de 1000x670 mm fabricado en PPI Sensor de caudal. Sensor de temperatura. Sensor de pH. Sensor amperométrico de cloro libre. Portasensores multifunción filtro carbón activo.
