# Controladores de Fertirrigación Controller 3000-6/12 SOFT 6 salidas analógicas 12 entradas

- Propiedad del archivo: CONSTRUNARIO
- Formato: FIEBDC-3/2012
- Programa: Construnario Versión 3.50
- Fecha de los precios: 15/10/2013
- Divisa: EUR

**40-020-ITC** u Controladores de Fertirrigación Controller 3000-6/12 SOFT 6 salidas analógicas 12 entradas
Controladores de Fertirrigación Controller 3000-6/12 SOFT 6 salidas analógicas 12 entradas Control independiente de hasta 6 productos distintos con regulación independiente para cada uno de ellos. Cuatro modos de control para cada uno de los productos: -Caudal fijo. -Caudal proporcional al caudal de riego. -Control pH. Control EC. Controlador de fertirrigación de fácil instalación y manejo, con menús intuitivos e información permanente de los parámetros más importantes a controlar en un sistema de riego. A partir de la señal de un sencillo programador de irrigación, gestiona los programas de fertirrigación para cada uno de loas estaciones de riego. Permite guardar los registros de los valores controlados: Consumo de agua, consumo de abonos, consumo de ácido y comportamiento del sistema: Valores máximos y mínimos del pH, Ec, Caudal y presión. Controlador de SEIS salidas analógicas y DOCE entradas para el control de la FERTIRRIGACIÓN por sectores de riego. -5 Abonos. -Ácido. -Programa SCADA incluido.
