# Sensor ORP (RedOx) de gel en epoxi. Cable conexión 5 m 15ft

- Propiedad del archivo: CONSTRUNARIO
- Formato: FIEBDC-3/2012
- Programa: Construnario Versión 3.50
- Fecha de los precios: 15/10/2013
- Divisa: EUR

**22-050-ITC** u Sensor ORP (RedOx) de gel en epoxi. Cable conexión 5 m 15ft
Sensor OPR (RedOx). Electrodo de gel fabricado en epoxi. Rango de lectura: ±2000mV/-2000mV Presión máxima: 7 bar/100PSI. Cable de Conexión: 5m - 15ft.
