# Caudalímetro para Pipe Ø>200mm. Cable conexión 7 m 22ft

- Propiedad del archivo: CONSTRUNARIO
- Formato: FIEBDC-3/2012
- Programa: Construnario Versión 3.50
- Fecha de los precios: 15/10/2013
- Divisa: EUR

**20-002-ITC** u Caudalímetro para Pipe Ø>200mm. Cable conexión 7 m 22ft
Caudalímetro para Pipe Ø>200mm. Cable de Conexión: 7m-22ft/Presión 10 bar-180PSI.
