# Caudalímetro electromagnético. Cable conexión 15 m 45ft

- Propiedad del archivo: CONSTRUNARIO
- Formato: FIEBDC-3/2012
- Programa: Construnario Versión 3.50
- Fecha de los precios: 15/10/2013
- Divisa: EUR

**20-019-ITC** u Caudalímetro electromagnético. Cable conexión 15 m 45ft
Caudalímetro electromagnético. Sin partes móviles. conductividad mínima del fluido 20 microS. Cable de Conexión: 15m-45ft/Presión: 7 bar-100PSI.
