# Caudalímetro con display

- Propiedad del archivo: CONSTRUNARIO
- Formato: FIEBDC-3/2012
- Programa: Construnario Versión 3.50
- Fecha de los precios: 15/10/2013
- Divisa: EUR

**20-026-ITC** u Caudalímetro con display
Caudalímetro electromagnético con Display. 7bar, salida pulsos, mA, relé, 110-230vAC.
