# Caudalímetro Ø 32 mm

- Propiedad del archivo: CONSTRUNARIO
- Formato: FIEBDC-3/2012
- Programa: Construnario Versión 3.50
- Fecha de los precios: 15/10/2013
- Divisa: EUR

**20-016-ITC** u Caudalímetro Ø 32 mm
Caudalímetro Ø 32 mm. Velocidad de medición: 0..30 - 7 m/s 1-23ft/s. Cable de Conexión: 5m-15ft/Presión: 7bar-100PSI.
