# Collarín PH/EC/REDOX Ø125 conexión ¾"

- Propiedad del archivo: CONSTRUNARIO
- Formato: FIEBDC-3/2012
- Programa: Construnario Versión 3.50
- Fecha de los precios: 15/10/2013
- Divisa: EUR

| Código | Ud | Descripción |
|---|---|---|
| 21-158-ITC | u | Collarín PH/EC/REDOX Ø125 conexión ¾" |
