# Magnetotérmico con caja de protección trifásico 400V 50/60Hz 1.0/1.6A

- Propiedad del archivo: CONSTRUNARIO
- Formato: FIEBDC-3/2012
- Programa: Construnario Versión 3.50
- Fecha de los precios: 15/10/2013
- Divisa: EUR

**25-001-ITC** u Magnetotérmico con caja de protección trifásico 400V 50/60Hz 1.0/1.6A
Magnetotérmico con caja de protección IP55.
