# Magnetotérmico con caja de protección monofásico 230V 50/60Hz 2.5/4.0A

- Propiedad del archivo: CONSTRUNARIO
- Formato: FIEBDC-3/2012
- Programa: Construnario Versión 3.50
- Fecha de los precios: 15/10/2013
- Divisa: EUR

**25-007-ITC** u Magnetotérmico con caja de protección monofásico 230V 50/60Hz 2.5/4.0A
Magnetotérmico con caja de protección IP55.
