# Válvula inyección conexión 1 ¼" 120 mm longitud material PVDF muelle

- Propiedad del archivo: CONSTRUNARIO
- Formato: FIEBDC-3/2012
- Programa: Construnario Versión 3.50
- Fecha de los precios: 15/10/2013
- Divisa: EUR

| Código | Ud | Descripción |
|---|---|---|
| 61-855-F | u | Válvula inyección conexión 1 ¼" 120 mm longitud material PVDF muelle |
