# Filtro 15 mm - ¾" PP/SS 100

- Propiedad del archivo: CONSTRUNARIO
- Formato: FIEBDC-3/2012
- Programa: Construnario Versión 3.50
- Fecha de los precios: 15/10/2013
- Divisa: EUR

| Código | Ud | Descripción |
|---|---|---|
| 66100-ITC | u | Filtro 15 mm - ¾" PP/SS 100 |
