# Perfil cantonera redondeado Novocanto® aluminio+Madera ayus nº 56 15x2500mm

- Propiedad del archivo: CONSTRUNARIO
- Formato: FIEBDC-3/2012
- Programa: Construnario Versión 3.51
- Fecha de los precios: 24/10/2013
- Divisa: EUR

**NCAMA15AY** m Perfil cantonera redondeado Novocanto® aluminio+Madera ayus nº 56 15x2500mm
Perfil cantonera redondeado Novocanto®, fabricado aluminio y en madera natural 100% ayus o similar nº 56 de 15mmx2500mm, se emplea como cantonera para proteger y decorar esquinas. Se coloca fácilmente en el ángulo formado por el revestimineto, y sirve además como remate de zócalos de otro tipo de recubrimientos como parqués, moquetas, piedra natural.... Con film protector.
