# Perfil cantonera ángulo recto Novopared/Novosuelo Fibras+PVC maximiel nº 93 10x2500mm

- Propiedad del archivo: CONSTRUNARIO
- Formato: FIEBDC-3/2012
- Programa: Construnario Versión 3.51
- Fecha de los precios: 24/10/2013
- Divisa: EUR

**NSUMX10MMI** m Perfil cantonera ángulo recto Novopared/Novosuelo Fibras+PVC maximiel nº 93 10x2500mm
Perfil cantonera ángulo recto Novopared/Novosuelo, fabricado con Fibras vegetales+PVC maximiel nº 93 de 10mmx2500mm como remate para proteger y decorar esquinas de revestimientos cerámicos o de otro tipo de material. Puede ser instalado con revestimientos de entre 3 y 30 mm. de espesor.
