# Novojunta Pro® Sismo SU

- Propiedad del archivo: CONSTRUNARIO
- Formato: FIEBDC-3/2012
- Programa: Construnario Versión 3.51
- Fecha de los precios: 24/10/2013
- Divisa: EUR

**NJPSUALPL25** m Novojunta Pro® Sismo SU
Sistema de perfiles premontado para juntas estructurales en pavimentos en zonas de alto riesgo sísmico Novojunta Pro® Sismo SU. Compuesta por 2 perfiles laterales mecanizados para su anclaje al pavimento, dos perfiles intermedios deslizantes con gran admisión de movimiento unidos a un perfil central con rótulas que admiten diferencias verticales. Para anchos de junta de 100 mm. , admite un movimiento total de 130 mm. (+/-65 mm.) y una diferencia vertical de 12 mm. Conjunto de perfiles premontados de 2,5 m. de longitud, fabricados en aluminio anodizado plata mate, cubiertos con film protector . Soporta cargas semipesadas y está clasificada como resistente al fuego clase M0 según UNE 23-727-90. Su instalación es rápida y sencilla y no requiere de mano de obra especializada. Para más información, consulte la Ficha Técnica del producto.
