# Escocia de aluminio para espesores de 7 mm a: 40 mm Long.: 2, 5 m

- Propiedad del archivo: CONSTRUNARIO
- Formato: FIEBDC-3/2012
- Programa: Construnario Versión 3.51
- Fecha de los precios: 24/10/2013
- Divisa: EUR

**NE1AL50NA25** u Escocia de aluminio para espesores de 7 mm a: 40 mm Long.: 2, 5 m
Perfil en forma de media caña cóncava para evitar ángulos rectos internos Novoescocia® 1 aluminio de Emac®. Fabricada en aluminio acabado natural Nº 11. Perfil de 2,50 m. de longitud, con caravista a: 40 mm y destinado a complementar baldosas u otro tipo de revestimientos con un espesor total desde 7 mm, para su instalación durante el alicatado, colocado según se indica en la ficha técnica del fabricante y con la posibilidad de complementar con las piezas de ángulo para evitar el inglete.
