# Balastos lámparas fluorescentes T5 BE-149-T5 1x49W 220-240V

- Propiedad del archivo: CONSTRUNARIO
- Formato: FIEBDC-3/2012
- Programa: Construnario Versión 1.9
- Fecha de los precios: 28/04/2014
- Divisa: EUR

**9610007-ELT** u Balastos lámparas fluorescentes T5 BE-149-T5 1x49W 220-240V
Balastos electrónicos de alta frecuencia con precalentamiento de cátodos y alto factor de potencia, para lámparas fluorescentes T5 BE-149-T5 1x49W 220-240V Indice EEI A2 Peso 0,305 Kg. Dimensiones (anchoxaltoxlargo) 30x21x360 mm Anclaje 350. De uso interior. A incorporar. Bloqueo ante microcortes o lámpara agotada. Rearme previa deconexión de red. Los modelos para tres o cuatro lámparas alimentan las lámparas en serie. Conforme Œ Certificados.
